# Baumpflegea. Hainbuchenschnitt
Angebotsaufforderung (GAEB DA XML 3.1, DA83)
Währung: EUR
Erstellt mit: G&W CALIFORNIA PRO, CALIFORNIA PRO V14.2.03, 22.05.2026

## Deckblatt
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
Leistungsverzeichnis

Baumpflegearbeiten Hainbuchenschnitt

Friedhof Schwetzingen

## Vorbemerkung
Vorbemerkung

Stadt Schwetzingen (Baumpflegearbeiten)

Die Stadt Schwetzingen benötigt für die auf dem Friedhof befindlichen Hainbuchen Schneidarbeiten. Auf dem Friedhof befinden sich 50 Hainbuchen Altbäume und 15 Hainbuchen Jungbäume.

Die Formgehölze werden einmal jährlich in der Zeit von 01.08. bis 31.08. in Kegelform auf den alten Schnitt zurückgeschnitten. Die auszuführenden Schneidmaßnahmen erstrecken sich über die Jahre 2026 - 2029.

Die Ausschreibung der Leistung erfolgt als Rahmenvertrag für einen maximalen Zeitraum von vier Jahren. Der Ausführungszeitraum 2026 (Schneidezeit: 01.08.2026 bis 31.08.2026) wird beauftragt (1. Jahr). Die Rahmenvertragsverlängerung für das zweite Jahr (Schneidezeit: 01.08.2027 bis 31.08.2027), für das dritte Jahr (Schneidezeit: 01.08.2028 bis 31.08.2028) und für das vierte Jahr (Schneidezeit: 01.08.2029 bis 31.08.2029) werden optional ausgeschrieben.

An- und Abfahrten sowie alle benötigten Gerätschaften wie Leitern, Hubwagen oder Hubsteiger bis zu einer Höhe von maximal 10 m sind seitens des Auftragsnehmers zu stellen und in die Preise einzukalkulieren.

Die Entsorgung des anfallenden Grünschnittes der beschriebenen Maßnahme kann unentgeltlich durch Verbringen auf einem ausgewiesenen Lagerplatz auf dem Friedhofsgelände erfolgen. Ansprechpartner zur Einweisung auf dem Friedhof ist Friedhofsmitarbeiter:

Herr S. Harzer
Tel.-Nr.: 0152 / 28873720
E-Mail: friedhof@schwetzingen.de

Leistungsort der Maßnahme ist der städtische Friedhof der Stadt Schwetzingen in der Mannheimer Landstraße 4, 68723 Schwetzingen.

## 2026 Hainbuchenschnitt
Datum: 22.05.2026

### 1 Vertragszeitraum 2026 Hainbuchenschnitte

**1.1 Hainbuchen Altbäume**
Bäume in Kegelform schneiden in der Zeit von 01.08.2026 - 31.08.2026.
Entfernung der einjährigen Triebe als Formschnitt durchführen.
Menge: 50,000 St

**1.2 Hainbuchen Jungbäume**
Bäume in Kegelform schneiden in der Zeit von 01.08.2026 - 31.08.2026.
Entfernung der einjährigen Triebe als Formschnitt durchführen.
Menge: 15,000 St

### 2 Verlängerungsoption 2027 Hainbuchenschnitte

**2.1 Hainbuchen Altbäume**
Bäume in Kegelform schneiden in der Zeit von 01.08.2027 - 31.08.2027.
Entfernung der einjährigen Triebe als Formschnitt durchführen.
Menge: 50,000 St

**2.2 Hainbuchen Jungbäume**
Bäume in Kegelform schneiden in der Zeit von 01.08.2027 - 31.08.2027.
Entfernung der einjährigen Triebe als Formschnitt durchführen.
Menge: 15,000 St

### 3 Verlängerungsoption 2028 Hainbuchenschnitte

**3.1 Hainbuchen Altbäume**
Bäume in Kegelform schneiden in der Zeit von 01.08.2028 - 31.08.2028.
Entfernung der einjährigen Triebe als Formschnitt durchführen.
Menge: 50,000 St

**3.2 Hainbuchen Jungbäume**
Bäume in Kegelform schneiden in der Zeit von 01.08.2028 - 31.08.2028.
Entfernung der einjährigen Triebe als Formschnitt durchführen.
Menge: 15,000 St

### 4 Verlängerungsoption 2029 Hainbuchenschnitte

**4.1 Hainbuchen Altbäume**
Bäume in Kegelform schneiden in der Zeit von 01.08.2029 - 31.08.2029.
Entfernung der einjährigen Triebe als Formschnitt durchführen.
Menge: 50,000 St

**4.2 Hainbuchen Jungbäume**
Bäume in Kegelform schneiden in der Zeit von 01.08.2029 - 31.08.2029.
Entfernung der einjährigen Triebe als Formschnitt durchführen.
Menge: 15,000 St

USt %: 19,00
